# Remise Stargarder Straße 10
Angebotsaufforderung (GAEB DA XML 3.0, DA83)
Projekt: 017814-1
Währung: EUR
Vergabeart: Freihändige Vergabe
Ausführungsbeginn: 06.10.2025
Ausführungsende: 21.11.2025
Auftraggeber: Residenz Berolina GmbH & Co. KG, c/o Covivio Immobilien GmbH, Essener Straße 66, 46047 Oberhausen, Deutschland
Erstellt mit: GXML Toolbox V3.3 R20230829, iTWO_64 V24.0.454, 27.08.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
=================================================

Für die Kalkulation und Ausführung nachfolgend beschriebener Erd-, Entwässerungskanal-, Mauer-, Abdichtungs-, Putz-, Maler- und Pflasterarbeiten, sind zu beachten:

- WTA-Merkblatt 4-5-99/D: Beurteilung von Mauerwerk Mauerwerksdiagnostik
- WTA-Merkblatt 4-6-14/D: Nachträgliches Abdichten erdberührter Bauteile
- WTA-Merkblatt 4-10-15/D: Injektionsverfahren mit zertifizierten Injektionsstoffen gegen kapillaren Feuchtetransport
- WTA-Merkblatt 2-9-20/D: Sanierputzsysteme
- WTA-Merkblatt 6-4-16/D: Innendämmung nach WTA, Planungsleitfaden
- DIN 18540 Abdichten von Außenfugen im Hochbau mit Fugendichtungsmassen
- DIN 18550 Putz und Putzsysteme - Ausführung
- DIN 18345 Wärmedämmverbundsyssteme
- DIN 18363 Maler- und Lackierarbeiten - Beschichtungen
- DIN 4108 Wärmeschutz und Energieeinsparung in Gebäuden
- DIN 4102-1 Brandverhalten von Baustoffen und Bauteilen
- Richtlinie für die Planung und Ausführung von Abdichtungen mit polymermodifizierten Bitumendickbeschichtungen (PMBC) - erdberührte Bauteile - 4. Ausgabe, Stand: Dezember 2018
- Richtlinie für die Planung und Ausführung von Abdichtungen erdberührter Bauteile mit flexiblen Dichtungsschlämmen, 2. Ausgabe, Stand: April 2006
- Leitfaden zur Vorbeugung, Bewertung und Sanierung von Schimmelpilzwachstum in Innenräumen vom Umweltbundesamt

Die Verarbeitungsvorschriften der Hersteller sind bereits bei der Materialwahl zu beachten und stets einzuhalten. Gleiches gilt für Verlegerichtlinen. Bautechtechnische und bauaufischtliche Nachweise, Übereinstimmungserklärungen und Fachunternehmerbescheinigungen, sind spätestens mit der Schlussrechnung zu vorzulegen.

Sofern nicht separat beschrieben, sind in die Einheitspreise der aufgeführten Leistungen einzukalkulieren:
- Reinigen der Baustelle und Zugangswege sowie des Außengeländes jeweils zum Wochenende und vor
  Feiertagen sowie nach Beendigung der Vertragsarbeiten.
- Notwendige Schutzmaßnahmen an Dächern, Rinnen, Fallrohren, Blechen, Fugenbändern, Fußböden, Geländern, Stahlzargen, Fenstern, Türen, Beschlägen und sonstigen Bauteilen vor Verunreinigungen und Beschädigungen durch die Putzarbeiten, einschl. der erforderlichen Stoffe oder Schutzanstriche für Verblendungen, Gesimse, Sohlbänke, eloxierte Teile u.ä. sowie die spätere Beseitigung.
- Das Wiederherstellen infolge Beschädigungen an Grünanlagen, durch Anlieferung, Lagerflächen etc.

Alle Leistungen umfassen auch die Lieferung der dazugehörigen Stoffe und Bauteile einschließlich abladen und sachgerechtes lagern auf der Baustelle. Die Anlieferung sämtlicher zur Ausführung kommender Stoffe, muss in der Originalverpakung erfolgen. Bei Systemaufbauten dürfen nur die Stoffe eines Herstellers verwendet werden. Wiederaufbereitete Recyclingstoffe sind von der Verwendung ausdrücklich ausgeschlossen.

Kritische Entwässerungsbereiche wie Kellerausgangstreppen sind stets von anfallendem Schutt  freizuhalten. Anfallendes Tagwasser muss stets sicher abfließen können..
Ebenso sind die Regenstandrohre dauerhaft abzudecken, so das es zu keiner Verstopfung der Grundleitung
kommen kann.

## Zusätzlicher Text
Erdgeschossgrundriss Remise mit Darstellung der Leistungsbereiche und Systemgrenzen:

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
## Zusätzlicher Text
Die Abdichtungsarbeiten der westlichen Außenwand, müssen vom Nachbargrundstück der Greifenhagener Straße 13, ausgeführt werden. Um die Zuwegung zum Arbeitsbereich und Andienung des Materials über das Nachbartreppenhaus zu vermeiden, wird auf dem eigenen Grundstück eine Gerüstkonstruktion zur Überbrückung der vorhandenen Grenzmauer, errichtet.

Übersicht Außengelände mit Kennzeichnung Gerüstaufstellposition und Transportweg:

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
## Zusätzlicher Text
Außenansicht Remise vom zweiten Innenhof (Foto vom 18.07.2025):

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
## Version2 Außen-, Innen- und Horizontalabdichtung
Datum: 21.08.2025

### Bereich 1 AUSSENBEREICH

#### Abschnitt 1.1 Verkehrssicherung

**1.1.10 Halteverbotszone**
Einrichten einer eingeschränkten Halteverbotszone, einschließlich Gebühren, vereinfachtes Verfahren.
Menge: 1,000 St

**1.1.20 Verkehrsrechtliche Anordnung**
Einholung einer verkehrsrechtlichen Anordnung, Aufstellung eines Regelplans und Ausführung der entsprechenden Absperrmaßnahmen mit Bauzaunelementen, Warn- und Leuchtbaken, etc. und Vorhaltung über die gesamte Bauzeit bis zur Fertigstellung der Arbeiten.
Menge: 1,000 St

**1.1.30 Straßenlandsondernutzungserlaubnis**
Einholung der Straßenlandsondernutzungserlaubnis bei der zuständigen Behörde.
Menge: 1,000 St

#### Abschnitt 1.2 Baustelleneinrichtung

**1.2.10 Mobiltoilette**
Liefern, aufstellen und Vorhalten einer Chemietoilette als
WC-Kabine gemäß ASR A 4.1, einschließlich
wöchentlicher
Reinigung und Entsorgung mit An- und Abfuhr.

Aufstellungsort gemäß
Abstimmung mit der Bauleitung.

Vorhaltezeit bis zur Fertigstellung der Arbeiten.
Menge: 1,000 St

**1.2.20 Baustromverteilerschrank**
Baustromverteilerschrank nach DIN VDE 0100-704 mit für die Ausführung der nachfolgend beschriebenen Arbeiten erforderlichen Anschlüssen
liefern,
aufstellen, abbauen und abtransportieren, einschließlich
erforderlicher
Anschluss- und Zuleitungsverlegungen, Sicherungen,
NH-Verteiler und Anschlussarbeiten.

Vorhaltezeit bis zur Fertigstellung der Arbeiten.
Menge: 1,000 St

**1.2.30 Bauwasseranschluss und Entnahmestelle**
Herstellung, Vorhaltung, Wartung und Demontage
eines für die einzusetzenden
Maschinen geeigneten
Bauwasseranschlusses mit
Wasserzähleinrichtung und Absperrvorrichtung.

Der Zählerstand ist jeweils bei Aufstellung und Abholung in
Schriftfform mitzuteilen.
Menge: 1,000 St

**1.2.40 Bauzaunelemente**
Sicherung des Baustellenbereichs auf dem 2. Hof gegen unbefugtes
Betreten mittels
entsprechender Bauzaunelemente.
Aufstellung teilweise auf befestigtem sowie
unbefestigtem Untergrund.
Bauzaun aus Einzelelementen mit verzinktem
Stahlrohrrahmen, inkl. Vergitterung und Standfüßen. Die
Zaunoberkante soll sich ca. 2,0 m
über der Geländeoberkante
befinden.
Bauzaunelemente liefern, über die Dauer der
Sanierungsarbeiten vorhalten nach
Fertigstellung wieder abbauen und
abtransportieren.
Menge: 15,000 m

**1.2.50 Gerüst-Grenzmauerüberbrückungskonstruktion für Zuwegung und Materialandienung zum Nachbargrundstück**
*** Pauschalposition
Lieferung, Aufbau und nach Fertigstellung der Arbeiten Wiederabbau
und Abtransport einer zur Materialandienung und Zuwegung auf das Nachbargrundstück
notwendigen Mauerüberbrückungs-Gerüstkonstruktion, einschließlich erforderlicher
Eingangsüberbauung für die im Aufstellbereich vorhandene Kellerzugangstür.

Grenzmauerhöhe ca. 3,5 m
Grenzmauerdicke ca. 50 cm

Übersicht Außenanlage mit Aufstellposition für Gerüstüberbrückungskonstruktion:

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
Die Abrechnung erfolgt pauschal für die gesamte Maßnahme.
Menge: 1,000 psch

#### Abschnitt 1.3 Schutzmaßnahmen

**1.3.10 Schutzmaßnahmen Treppenhaus und Hofzuwegung**
*** Pauschalposition
Abdeckung der Bodenfläche im Treppenhausdurchgangsbereich sowie im Zuwegungsbereich
auf dem Grundstück und
betroffenen Umfeld mittels liefern und
auslegen entsprechender
Schutzfolie.
Empfindliche Gegenstände sind gegebenenfalls
abzukleben. Laufflächen
sind miteinzubeziehen.
Schutzfolie liefern und nach Fertigstellung der
Arbeiten wieder aufnehmen, abtransportieren
und fachgerecht entsorgen.
Menge: 1,000 psch

#### Abschnitt 1.4 Rückbau- und Grünschnittarbeiten

**1.4.10 Aufnahme und Zwischenlagerung Betonverbundpflaster 20/8 mit Splittbett**
Vorhandenen Außenbelag bestehend aus Betonrechteckpflaster, Abmessungen ca. 10/19/8 cm, einschließlich
Splittbettung, entlang der
Außenwände in einer für die
Ausführung der Außenabdichtung
erforderlichen
Breite von ca. 1,2 bis 1,5 m
aufnehmen und für den späteren
Wiedereinbau sauber
aufsetzen und auf
dem Grundstück zwischenlagern.

Foto Bestandspflaster und Verlegemuster:

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
Der Wiedereinbau wird in separater Position vergütet.

Abgerechnet wird die aufgenommene Pflasterfläche.
Menge: 30,000 m²

**1.4.20 Aufnahme und Zwischenlagerung Natursteinläuferreihe im Mörtelbett**
Position wie vor beschrieben, jedoch Natursteinläuferreihe verlegt im Mörtelbett.

Fotos Natursteinläuferreihen:

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
Die Abrechnung erfolgt auf Längenmaß.
Menge: 15,000 m

**1.4.30 Rückbau und Entsorgung Tiefbord-Beeteinfassung**
Randeinfassung des Pflanzbeets bestehend aus Tiefbordsteinen, einschließlich
Rückenstütze aus Beton aufnehmen, in Container oder Fahrzeug laden und inklusive Transport- und
Entsorgungskosten fachgerecht gemäß
Kreislaufwirtschafts- und
Abfallgesetz einer
Entsorgungsstelle zuführen.
Format Tiefbord Beton = ca. 6-8/100/15-20 cm

Foto aufzunehmende Beeteinfassung:

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
Breite des Pflanzbeets ca. 30 cm.

Die Abrechnung erfolgt auf Längenmaß.
Menge: 14,000 m

**1.4.40 De- und Wiedermontage Regenstandrohr mit Herstellung Fallrohrprovisorium**
De- und Wiedermontage des vorhandenen Standrohrs aus verzinktem Stahl DN 100, Länge ca. 1000 mm sowie gleichzeitiges Herstellen einer provisorischen Dachentwässerung für die Dauer bis zur Fertigstellung der Arbeiten.

Zur Ableitung des über die Fallleitung ankommenden
Regenwassers, sind die Fallrohre mit
Kunststoffrohren/-bögen entsprechend umzulegen. Anzunehmende Rohrlänge ca. 10 m.
Die Entwässerung erfolgt für die Dauer der
Arbeiten auf die freie Grundstücksfläche
gemäß Abstimmung mit der Bauleitung.

Beispielfoto Fallrohrprovisorium:

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
Die Abrechnung erfolgt je Stück.
Menge: 1,000 St

**1.4.50 De- und Wiedermontage Außenzapfstelle mit Zuleitungen**
Demontage und nach Fertigstellung der Arbeiten Wiedereinbau der im Bereich der herzustellenden
Außenabdichtung vorhandenen
Leitung und
Zapfhahn mit Schlauchanschluss..

Foto vorhandene Außenzapfstelle:

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
Die Abrechnung erfolgt je Stück.
Menge: 1,000 St

**1.4.60 Rodung Heckenbepflanzung**
Rodung der im Arbeitsbereich vorhandenen Heckbepflanzung,

- Bewuchslänge ca. 5,0 m
- Bewuchshöhe ca. 1,5 m
- Bewuchsbreite ca. 0,5 m

einschließlich Wurzelwerk.
Gerodetes Material ist aufzunehmen, in Container oder Fahrzeug zu laden und inklusive Transport- und
Entsorgungskosten fachgerecht gemäß
Kreislaufwirtschafts- und Abfallgesetz
einer Entsorgungsstelle zuzuführen.
Absprache erfolgt bei Geländebegehung.

Foto zu rodender Heckenteil:

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Menge: 1,000 St

**1.4.70 Rodung Bodenbewuchs Nachbargrundstück**
Im Arbeitsbereich auf dem Nachbargrundstück vorhandene Sträucher, Büsche,
Stauden, etc. bis ca. 5 cm
Stammdurchmesser und ca. 50 cm Höhe, roden,
einschließlich Wurzelwerk.

Foto zu rodender Bereich auf dem Nachbargrundstück:

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
Anfallendes Pflanzenmaterial ist aufzunehmen, in Container oder Fahrzeug zu laden und
inklusive Transport- und
Entsorgungskosten fachgerecht
zu entsorgen.
Menge: 1,000 St

**1.4.80 Rodung Grenzmauerbewuchs**
Position wie vor beschrieben, jedoch Rodung des Grenzmauerbewuchses bis
ca. 3,5 m Höhe, auf beiden Seiten der Mauer.

Ansicht Grenzmauerbewuchs vom Nachbargrundstück:

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Menge: 1,000 St

#### Abschnitt 1.5 Erdarbeiten

*Hinweis*
Der Erdaushub zur Freilegung der Außenwände wird mit senkrechten Wänden, also ohne Arbeitsraum auch dann abgerechnet, wenn die Arbeitsräume nicht verbaut werden. Das Aufmaß der ausgehobenen Bodenmassen erfolgt im gewachsenen Zustand.

**1.5.10 Erdaushub Fundament-/Außenwände**
Boden entlang der Gebäudeaußenwände profilgerecht
lösen und seitlich
zum späteren
Wiedereinbau getrennt nach Deck- und Bodenschichten lagern.
Die Ausschachtungen entlang der
Außenwände bedürfen besonderer Vorsicht.
Grabenbreite von Außenkante
Mauerwerk  ca. 60-70 cm.
Aushubtiefe bis Fundamentunterkante
ca. 3,2 m unter GOK.
Boden nach DIN 18300 der Klassen 3-5.
Überschüssige Erdmassen müssen
abgefahren und entsprechend
entsorgt werden.
Der Abtransport und die Entsorgung
werden separat vergütet.
Menge: 80,000 m³

**1.5.20 Zulage Handschachtung**
Zulage zu vorbeschriebenem Erdaushub für die
Durchführung ohne
Maschinen als Handschachtung, in den
Bereichen die auf
Grund beengter
Situation nicht durch
entsprechendes Aushubgerät erreicht
werden können.
Handschachtungen sind vor Beginn mit der Bauleitung abzustimmen.
Menge: 30,000 m³

**1.5.30 Abtransport und Entsorgung überschüssige Erdmassen**
*** Bedarfsposition mit GB
Abtransportieren der überflüssigen Erdmassen aus Vorposition, die nicht für den
Wiedereinbau
benötigt oder verwendet werden können.
In diese Position ist
die fachgerechte Entsorgung
entsprechend kommunaler Vorschrift
ebenfalls einzukalkulieren.Der Nachweis ist zu führen.
Die Abrechnung erfolgt auf Tonnen.
Die entsprechenden
Wiegescheine sind der Rechnung beizufügen.
Menge: 10,000 m³

**1.5.40 Wiederverfüllung und Verdichtung Aushubmaterial**
Erdaushub nach Fertigstellung der Abdichtungsarbeiten wieder fachgerecht, lagenweise
einbauen und maschinell
verdichten.
Die Abrechnung erfolgt im eingebauten und
verdichteten Zustand.
Menge: 70,000 m³

**1.5.50 Standfestes Material 0/56mm**
Abraumschotter oder Grubenkies, Körnung 0/56 mm, als
standfestes Material anstelle des nicht zum
Einbau in die
Gräben geeigneten Materials
liefern, fachgerecht einbauen und
ordnungsgemäß
maschinell lageweise verdichten.
Die Abrechnung erfolgt im eingebauten und
verdichteten Zustand.
Menge: 10,000 m³

#### Abschnitt 1.6 Entwässerungskanalarbeiten

*Hinweis*
Alle beschriebenen Rohre, Formstücke und Zubehörteile müssen den jeweils gültigen DIN EN-Normen entsprechen und mit Prüf- und Gütezeichen versehen sein.
Die folgenden Positionen beinhalten, sofern nicht anders
beschrieben:

- Lieferung zur Baustelle inkl. aller Dichtungsmittel
- Schneiden
- Lieferung aller erf. Hilfsbaustoffe
- Vorhaltung aller notwendigen Geräte und Gerüste
- Höhen- und fluchtgerechtes Verlegen gem. DIN EN 161 und den ZTVE. Zulässige Abweichung vom planmäßigen Gefälle und horizontaler Lage max: 0,1 %.
- Stoßfugen mind. 5 mm, max. 15 mm (sofern vom Rohrhersteller keine anderen Toleranzen vorgegeben)

Die Abrechnung erfolgt nach Einbau. Gemessen wird die tatsächliche Haltungslänge. Formstücke werden
übermessen und als Zulage nach Stück vergütet.

Die Leitungen sind in Rohrgräben im Sandbett, einschließlich
10 cm dicker Rohrummantelung zu verlegen. Verwendung von stein- und lehmfreiem Sand.

Regenwasserkanalrohreohre
- mit Steckmuffen
- mind. Rohrreihe 6
- mit glatten Rohrinnenoberflächen
- gemäß DIN 16961, 8061, 8062
- einschl. eingelegter Dichtringe,
- Farbe 'BLAU' für RW-Kanäle
- Baulänge 2,00 - 5,00 m
- Stoßfugen mind. 5 mm, max. 15 mm

Die Verlegevorschriften des Herstellers sind zu beachten.

**1.6.10 Vollwand-RW-Kanalrohr DN110 Polypropylen SN10**
PP-Kanalrohr für Regenwasserleitungen liefern und verlegen, einschl. Bettung und Umhüllung.
Rohre nach DIN EN 1852 mit Doppelsteckmuffe und formschlüssig fixierten Dichtungen aus EPDM nach DIN EN 681-1, Dichtheit mind. von -0,5 bis +5,0 bar bei Verformung und gleichzeitiger Abwinklung nach DIN EN ISO 13259 nachgewiesen.
Ringsteifigkeit mind. 10 kN/m², hochabriebfest, ohne Zusatz von Füllstoffen.
Farbe: Blau, durchgehend eingefärbt, mit reflektierenden Farbpigmenten.
Wurzelfestigkeit nach DIN 4060 nachgewiesen.
Untere Bettungsschicht nach DIN EN 1610 Typ 1, 100 mm, Auflagerwinkel 90 Grad, Abdeckung 150 mm, Verfüllmaterial für Bettungsschichten, Seitenverfüllung und Abdeckung nach DIN EN 1610.
Beispielfabrikat:
REHAU

Angeb. Fabr.: '..........................................................'

Es ist stein- und lehmfreier Sand 0/4 mm, zu verwenden.

Die Abrechnung erfolgt auf Längenmaß.
Menge: 10,000 m

**1.6.20 Zulage Formstücke DN110**
Zulage zur Vorposition für Lieferung und Einbau entsprechend erforderlich werdender Formstücke DN 110.

Hierzu zählen unter anderem Bögen (15-88°), Abzweige (45°, 90°), Übergangsrohre, Überschiebemuffen, Doppelsteckmuffen, Ausläufe, Muffenstopfen, etc.

Die Abrechnung erfolgt auf Stück.
Menge: 5,000 St

**1.6.30 Herstellung Grundleitungsanschlüsse**
*** Stundenlohnarbeiten
Facharbeiterstundenansatz für erforderlich werdende, unvorhersehbare Einbau-, Anschluss-,
Austauschs-, Ergänzungs-, Anpassungs-, Umverlegungs- und Adaptierungsmaßnahmen
an den auf dem Grundstück verlaufenden
Entwässerungskanalleitungen.
Menge: 4,000 Std

**1.6.40 Sockelrinne mit Maschenrostabdeckung VSt**
*** Bedarfsposition ohne GB
Entwässerungsrinne für den Sockelbereich bestehend aus
Rinnenkörper mit geschlossenem Rinnenboden,
einliegendem Rost, integriertes Rostverriegelungs- und Rinnenverbindungssystem, Schlitze in den Seitenwänden für einen hinterlüfteten Sockelanschluss, Entwässerungs-Einsteckstutzen DN 60/100 zum Anschluss an die Entwässerungsleitung,
bauwerksabseitigen Drainöffnungen für Versickerung, erforderlicher Stirnwände,
Abstandshalter zur dauerhaften Sicherung des Sockelabstands, passendem Abdeckrost als Maschenrost 30x10 komplett mit Arretierungsbolzen,
System begehbar und rollstuhlbefahrbar.

- Material: Stahl verzinkt
- Baubreite: ca. 25 cm
- Bauhöhe: ca. 30 cm

liefern und fachgerecht in fix und fertiger Arbeit gemäß Einbauanleitung des Herstellers einbauen.

Beispielfabrikat:
ACO Profiline Sockelrinne verzinkt

Angeb. Fabr.: '..........................................................'
Menge: 15,000 m

**1.6.50 Aufsatzkranz für Lichtschachterhöhung VSt 800x500mm**
Erhöhung der vorhandenen Lichtschachtwände mittels auf Bestandslichtschachtköpfen
montiertem Aufsatzkranz aus Stahl.
Lichtschachtaufsatz
als Fertigteil, ca. 50 mm hoch, einteilig,
mit vier Verbindungslaschen als Verschiebeschutz zur Verschraubung mit dem
Bestandsschacht, Abhebesicherung
einschließlich vier
Befestigungshülsen zur Montage sowie schmaler Rostkante zum direkten Anpflastern,
liefern
und inklusive Verbindungs- und Befestigungsmaterial fachgerecht einbauen.

- Material: Stahl verzinkt
- Abmessungen (BxT): ca. 800 x 500 mm
- Aufstockhöhe (H): ca. 50 mm

Beispielfabrikat:
ACO Stahlaufaufsatz

Angeb. Fabr.: '..........................................................'
Menge: 2,000 St

**1.6.60 Zargenrahmen für Lichtschachtabdeckung VSt 800x500mm**
Einbauzarge für Lichtschachtkopf zur Aufnahme und Sicherung der Gitterrostabdeckung, aus
Stahl feuerverzinkt, Abmessungen ca. 800 x 500 mm,
Höhe ca. 2-3 cm, liefern
und fachgerecht gemäß Herstellervorschrift
höhen- und fluchtgerecht in fix und
fertiger Arbeit inklusive Befestigungsmittel einbauen.
Beispielfabrikat:
ACO, MEA

Angeb. Fabr.: '..........................................................'
Menge: 2,000 St

**1.6.70 Gitterrost-Lichtschachtabdeckung VSt 800x500mm**
Lichtschachtabdeckung als Gitterrost aus verzinktem Stahl, Abmessungen
ca. 800 x 500 mm, passend zu vorbeschriebenem Zargenrahmen, Maschenweite 30/10, begehbar,
Rutschhemmungsklasse 11,
liefern und fachgerecht gemäß
Herstellerangaben einbauen.

Beispielfabrikat:
ACO

Angeb. Fabr.: '..........................................................'
Menge: 2,000 St

**1.6.80 Entwässerungsbodenwanne mit Schuhabstreifer-Einlegermatte 1000x500mm**
*** Bedarfsposition ohne GB
Bodenwanne aus Polymerbeton, mit integrierter Stahlzarge verzinkt, mit Ablaufloch für Rohrstutzen DN 100 und Entwässerungsanschluss für den wasserdichten Ablauf, mit Laubfang, Schraubring, Geruchsverschluss und Rückstaueinheit, inklusive
passender Einlegermatte als Cassettenbürste, Trägerprofil aus Aluminium, Ausführung für den
Außenbereich, schwarz,
komplett liefern und nach Herstellerangaben fachgerecht einbauen.

- Baulänge 1000 mm
- Baubreite 500 mm
- Bauhöhe ca. 80 mm

Beispielfabrikat:
ACO

Angeb. Fabr.: '..........................................................'
Menge: 4,000 St

#### Abschnitt 1.7 Vertikalabdichtung

*Hinweis*
Zur Ausführung im Außenbereich kommt eine reaktiv- und schnellabbindende Dickbeschichtung für die Beanspruch- ungsgruppen "Bodenfeuchte und nichtstauendes Sickerwasser" nach DIN 18195-4, Dezember 2011.

**1.7.10 Ausbesserung Vollziegelaußenwandmauerwerk**
Lose oder abgängige Mauerwerksteile herausnehmen, säubern und artgleich mit NF Vollziegeln fachgerecht
ausmauern. Anfallenden Schutt aufnehmen, in
Container oder Fahrzeug
verladen, transportieren
und einschließlich
Transport- und Entsorgungskosten
fachgerecht entsorgen.
Menge: 3,000 m²

**1.7.20 Ausräumung mürben Fugenmörtel**
Mürben Fugenmörtel bis in eine Tiefe von
mindestens ca. 2 cm
ausräumen, anfallenden Schutt aufnehmen, in
Container oder Fahrzeug laden
und einschließlich
Transport- und Entsorgungskosten
fachgerecht
entsorgen.
Menge: 60,000 m²

**1.7.30 Mechanische Untergrundreinigung**
Freigelegte Vollziegelmauerwerksoberfläche mit geeignetem Gerät von teerhaltigen
Altabdichtungen, Altanstrichen oder anderer
haftvermindernder Schichten
mechanisch, beispielsweise durch
Abkehren mit
Stahlbesen und/oder schleifen, befreien.
Anfallenden Schutt
aufnehmen, in Container oder Fahrzeug
laden und einschließlich
Transport- und Entsorgungskosten fachgerecht
entsorgen.
Menge: 80,000 m²

**1.7.40 Hohlkehle**
Hohlkehle mit schwindkompensiertem, wasserundurchlässigem
Egalisier- und Hohlkehlenmörtel, zwischen
Fundament und
aufgehender Außenwand,
Lichtschachtwänden sowie Kanten
oder
Durchdringungen herstellen.
Die Verarbeitungsrichtlinien der Lieferfirma sind zu beachten.

Beispielfabrikat:
weber.tec 933

Angeb. Fabr.: '..........................................................'
Menge: 43,000 m

**1.7.50 Ausgleichsputz**
Untergrundausgleich im Bereich der erdberührten Außenwände mit Trasszementsperrputz, zur Verbesserung des Abdichtungsuntergrunds, einschließlich
Spritzbewurf
zur Haftvermittlung, netzförmig mit ca. 70 % Deckung,
liefern und fachgerecht
auf die erdberührten Wandbereiche, bis 15 cm über GOK aufbringen, eben und
fluchtrecht verziehen und nachschaben nach dem Ansteifen.
 Den Putzmörtel mit der
Putzmaschine oder im
Hochdruck-/Trockenspritzverfahren
fachgerecht auftragen.

Putzstärke ca. 20-50 mm
Standzeit 1 Tag je 1 mm Putzstärke.

Beispielfabrikat:
Tubag Trass-Zementputz

Angeb. Fabr.: '..........................................................'
Menge: 80,000 m²

**1.7.60 Mineralische Dichtungsschlämme**
Mineralische Dichtschlämme als Vordichtung und erste Abdichtungslage, liefern und in einer
Mindestschichtstärke gemäß
Herstellerrichtlinien fachgerecht
aufbringen.
Die Verarbeitungsrichtlinien der Lieferfirma sind
zu beachten.

Beispielfabrikat:
weber.tec 931 S

Angeb. Fabr.: '..........................................................'
Menge: 80,000 m²

**1.7.70 Flächenabdichtung Dickbeschichtung**
Flächenabdichtung mit einer Dickbeschichtung als zweikomponentige, kunststoffvergütete,
reaktivabbindende,
lösemittel-, PCB- und PCP-freie Abdichtungsmasse.
Abdichtung in zwei
Arbeitsgängen in einer
Mindestschichtstärke gemäß Herstellerrichtlinien
aufbringen.
Die Verarbeitungshinweise der Lieferfirma
sind zu beachten!

Beispielfabrikat:
weber.tec Superflex D 24,

Angeb. Fabr.: '..........................................................'
Menge: 80,000 m²

**1.7.80 Zulage Abdichtung Lichtschachtinnenseiten**
Zulage zu vorbeschriebenen Abdichtungspositionen für den Mehraufwand zur
systemgerechten Herstellung der
Außenabdichtung auf
Schachtwandinnenseiten und -böden.

Die Gesamtfläche der abzudichtenden Innenseiten beträgt inklusive Sohle je ca. 3,5 m².

Die Abrechnung erfolgt je  Schacht in fix und fertiger Arbeit.
Menge: 2,000 St

**1.7.90 Schutz- und Dränschicht Noppenbahn zweilagig**
Schutz- und Dränschicht als zweiteilige Kunststoff-Noppenbahn mit aufkaschiertem Geotextil,
liefern und fachgerecht gemäß Herstellerangaben einbauen.

Das Filtervlies ist im
Überlappungsbereich doppelt zu legen. Das
Vlies muss zum
Erdreich ausgerichtet sein.

Beispielfabrikat:
Delta-Terraxx

Angeb. Fabr.: '..........................................................'
Menge: 80,000 m²

#### Abschnitt 1.8 Pflasterarbeiten

**1.8.10 Wiedereinbau Rechteckbetonpflaster inklusive Splittbettung**
Zuvor ausgebaute und zwischengelagerte Pflaster aufnehmen
und wieder einbauen. Die
Leistung umfasst den Einbau des
Pflasters im Bettungsmaterial 0/5 mm nach
DIN 18318.
Rechteckpflaster im Splittbett auf der Tragschicht
verlegen und in die Bestandsfläche und
das Verlegemuster
einpassen.
Der Zuschnitt wird nicht
gesondert vergütet und ist in diese
Position mit einzukalkulieren.
Die Pflasterflächen sind nach der Verlegung
fachgerecht abzurütteln und
mehrfach abzusanden. Die Leistung versteht
sich einschließlich
dem An- und Einarbeiten
an den Bestandsbelag im
entsprechenden Verlegemuster
und aller sonstigen
erforderlichen Nebenarbeiten.
Menge: 30,000 m²

**1.8.20 Zulage Läuferreihe**
Zulage zur Vorposition für den Mehraufwand und
Verlegung einer umlaufenden Läuferreihe entlang der Wände
und der Einfassungen.
Menge: 15,000 m

**1.8.30 Randeinfassung Grünfläche und Spritzschutzbereich NachbargrundstückTiefbord 8/20/100cm**
Lieferung und Einbau Randeinfassung aus Tiefbordstein, höhen- und fluchtrecht in
Beton C 12/15 versetzt, Unterbeton
ca. 20 cm stark, einschließlich Zuschnitt- und
Anpassungsarbeiten sowie
Herstellung dauerelastischer
Dehnungsfugen im Abstand von maximal 10 m.

- Abmessungen: 8/20/100
- Material: Beton, Kanten gefast
- Farbe: Grau

Die Abrechnung erfolgt auf Längenmaß.
Menge: 20,000 m

**1.8.40 Randeinfassung Tiefbord 6/15/100cm**
*** Bedarfsposition ohne GB
Randeinfassung wie vor beschrieben, jedoch Tiefbord mit Abmessungen 6/15/100 cm.
Menge: 1,000 m

**1.8.50 Rundkies 16/32mm Spritzschutzbereich Nachbargrundstück**
Rundkies, gewaschen, Körnung 16/32 mm, liefern und im Sockel-/ Spritzschutzbereich
auf dem Nachbargrundstück, in einer Stärke von ca. 10 cm fachgerecht einbauen.

Kiesstreifenbreite ca. 30 cm.
Menge: 4,000 m²

### Bereich 2 INNENBEREICH

#### Abschnitt 2.1 Schutzmaßnahmen

**2.1.10 Abdeck- und Abklebearbeiten**
*** Pauschalposition
Innerhalb der Einheit vorhandene Fenster, Türen und Rahmenflächen oder sonstige
bauseits montierten Bauteile, die
nach Fertigstellung sichtbar bleiben, durch geeignete Maßnahmen wie
Abdecken mit geeigneter Folie,
Abkleben mit Klebeband oder andere
erforderliche Maßnahmen
gegen Beschädigungen,
Feuchtigkeit und
Verunreinigungen schützen.
Final montierte
Fensterbretter und Verblechungen müssen
mit einer Filz- oder
Gummiunterlage zusätzlich geschützt werden.
Alle auftretenden Beschädigungen und
Verunreinigungen an nicht geschützten Teilen werden auf Kosten des Bieters beseitigt.

Das Merkblatt des Bundesverbands
Ausbau und
Fassade "Abklebe- und
Abdeckarbeiten für Maler- und Stuckateurarbeiten" ist zu beachten.
Menge: 1,000 psch

#### Abschnitt 2.2 Rückbau- und Demontagearbeiten

**2.2.10 Demontage und Sicherung Installationsleitungen**
Demontage und Sicherung aller im Sanierungsbereich verlaufenden Installationsleitungen wie
Elektro-, Wasser-, Abwasser-,
Nachrichtentechnik, etc.,
einschließlich Entfernung sämtlicher Kabelkanäle sowie Befestigungs- und Verbindungsmittel.
Menge: 8,000 m

**2.2.20 Demontage und Zwischenlagerung Steckdosen und Schalter**
Vorhandene Steckdosen, Schalter, Wandleuchten, etc. innerhalb der Einheit
demontieren und an einem geeignetem Ort
gemäß Abstimmung mit der Bauleitung zwischenlagern.

Die Abrechnung erfolgt je Stück.
Menge: 10,000 St

#### Abschnitt 2.3 Horizontalabdichtung

*Hinweis*
Zur Ausführung als Horizontalsperre im Innenbereich, kommt eine WTA-zertifizierte, hydrophobierende, lösemittelfreie Horizontalsperre in Cremeform auf Silanbasis, für Durchfeuchtungsgrade bis maximal 95%.

**2.3.10 Injektionsbohrungen Außenwandinnenseite**
Bohrlöcher einreihig, im Wandbereich in einem Abstand
von ca. 8 bis 12 cm herstellen.
Bohrlochdurchmesser ca. 16 mm. Die Bohrung ist
ca. 5 cm kürzer als die
Mauerwerksdicke herzustellen.
Der Ansatzpunkt der Bohrung wird so
festgelegt, dass mindestens eine
Lagerfuge erfasst wird.
Vorzugsweise horizontal in die
Lagerfuge bohren. Vor
dem Einbringen der
Horizontalsperre werden die
Bohrungen mit ölfreier Druckluft ausgeblasen.

Vollziegelaußenwanddicke ca. 50 cm.
Menge: 11,000 m

**2.3.20 Horizontalsperre Niederdruckinjektion**
Horizontalsperre gegen aufsteigende Feuchtigkeit im Mauerwerk durch Einbringen einer hydrophobierenden, mit Wasser verdünnbaren,
chemischen Horizontalsperre im
Niederdruckverfahren (Druck < 10 bar).
Die Arbeiten sind zu protokollieren.

Verbrauch Konzentrat ca. 0,8 bis 5,0 l/m Mauerwerk.
Verbrauch Bohrlochsuspension ca. 1,7 kg/dm³
Angeb. Fabr.: '..........................................................'
Menge: 11,000 m

**2.3.30 Bohrkanalverschluss**
Bohrkanal nach der Befüllung systemgerecht mit wasserdichtem, spannungsarmen und
rissfrei erhärtenden,
mineralischem Zementquellmörtel oberflächenbündig verschließen.

Produkteigenschaften:
Spannungsarm und rissfrei erhärtend
Sehr gute Haftung zum Untergrund
Schichtdicke einlagig bis 50 mm
Hoher Sulfatwiderstand und niedrig wirksamer Alkaligehalt (SR/NA)

Produktkenndaten:
Wasseranspruch 14-15 % entspricht 3,5-3,8 l / 25 kg
Wasseraufnahmekoeffizient w24 < 0,1 kg/(m h )
Wasserdampfdiffusion  < 200
Druckfestigkeit (28 d) ca. 20 N/mm²
Frischmörtelrohdichte ca. 1,9 kg/l
Konsistenz Spachtelfähig

Verbrauch:
ca. 0,1 kg / Meter Bohrlochreihe

Angeb. Fabr.: '..........................................................'
Menge: 11,000 m

#### Abschnitt 2.4 Vertikalabdichtung und Anstrich

*Hinweis*
Zur Ausführung als Vertikalabdichtung im Innenbereich, kommt eine reaktiv- und schnellabbindende Dickbeschichtung auf mineralischer Basis. Eine nachträgliche Innenabdichtung kann eine nicht vorhandene oder nicht funktionsfähige, außenliegende Abdichtung nicht ersetzen, sondern kommt nur dort zum Einsatz, wo aufgrund baulicher Gegebenheiten ein Freilegen der erdberührten Flächen nachträglich nicht möglich ist.

**2.4.10 Abbruch und Entsorgung Altputz Innenabdichtungsbereich**
Abbruch und Entsorgung des vorhandenen Innenputzes im abzudichtenden Bereich, ca. 1,5 m ab Bestandsbodenoberkante,
zur Freilegung der Mauerwerksoberfläche.
Anfallenden Schutt
aufnehmen, auf geeignetes Fahrzeug AN
oder in Container
laden und einschließlich
Transport- und
Entsorgungskosten fachgerecht entsorgen.

Gesamtstärke Innenputz bis ca. 35 mm.

Es muss ein für die Folgearbeiten ausreichend
tragfähiger Untergrund vorhanden sein.
Menge: 18,000 m²

**2.4.20 Mürbe Mauerwerksfugen ausräumen**
Mürben Fugenmörtel bis in eine Tiefe von
mindestens ca. 2 cm
ausräumen, anfallenden Schutt aufnehmen,
laden und inkl. Transport- und Entsorgungskosten
fachgerecht entsorgen.
Menge: 18,000 m²

**2.4.30 Mechanische Trockenreinigung Mauerwerksoberfläche**
Vollziegelmauerwerksoberfläche von Verschmutzungen wie Zementleim, Staub, Mörtelresten,
Graten,
verbundmindernden Altanstrichen
und absandenden oder mürben Feinmörtelschichten mechanisch mittels schleifen, strahlen oder fräsen.
befreien.
Anfallenden Schutt aufnehmen, auf
geeignetes Fahrzeug oder Container
laden und einschließlich Transport- und
Entsorgungskosten fachgerecht entsorgen.
Menge: 18,000 m²

**2.4.40 Estrich im Wandanschlussbereich einschneiden und abbrechen**
Vorhandenen Zementestrich, Dicke ca. 40-60 mm
im Wandanschlussbereich einschneiden
und einschließlich
Trittschalldämmung, Folie, etc., auf
einer
Breite von ca. 300 mm, zur Herstellung der Fußpunktabdichtung abbrechen.
Bereich anschließend säubern, anfallenden Schutt
aufnehmen, auf
geeignetes Fahrzeug
AN laden, transportieren und einschließlich Transport- und
Entsorgungskosten
fachgerecht entsorgen.
Menge: 11,000 m

**2.4.50 Nutherstellung am Wand-Bodenanschluss 4x4cm**
Herstellen einer Nut im Bereich Wand- / Sohlenanschluss,
Abmessungen ca. 4 x 4 cm, einschließlich
dem vorlegen einer Haftbrücke aus
schwindkompensiertem,
wasserundurchlässigem Egalisier- und
Hohlkehlenspachtel in
schlämmfähiger Konsistenz,
gemäß Angaben des Systemherstellers.

Der anfallende Schutt ist
aufzunehmen, auf geeignetes
Fahrzeug oder Container zu
laden und einschließlich Transport- und
Entsorgungskosten fachgerecht zu entsorgen.
Menge: 11,000 m

**2.4.60 Verfestigungsgrundierung Innenabdichtungsbereich**
Abzudichtenden Untergrund gemäß Herstellerangaben mit lösemittelfreiem,
verfestigendem Verkieselungskonzentrat, 1:1 mit Wasser verdünnt, grundieren.
Pfützenbildung ist zu vermeiden.

Grundierung vollsatt auf den vorbereiteten Untergrund auftragen. Stark saugfähige Untergründe bei Bedarf mit Wasser vornässen.
Materialüberschüsse umgehend entfernen.

Grundierung nicht auftrocknen lassen, bei größeren Flächen abschnittsweise vorgehen.
Nachfolgende Schichten frisch in frisch innerhalb
der Reaktionszeit ausführen.

Produkteigenschaften:
- Festigend
- Porenverengend
- Wasserabweisend
- Mauersalzhemmend
- Verbessert die Haftung, Abrieb- und Oberflächenfestigkeit
- Erhöht die Beständigkeit gegen chemischen Angriff

Produktkenndaten:
- Dichte (20 °C) ca. 1,15 g/cm
- Verfestigung = 5 N/mm²
- Wasserabweisung w < 0,5 kg/(m²*h )
- Wasserdampfdurchlässigkeit > 90 %
- Aussehen / Farbton Farblos bis gelbstichig
- pH-Wert ca. 11

Verbrauch:
ca. 0,1-0,3 kg/m²

Angeb. Fabr.: '................................................
..........'
Menge: 18,000 m²

**2.4.70 Haftbrücke und Zwischenabdichtung**
Haftbrücke und Zwischenabdichtung aus einer hoch sulfatbeständigen,
reaktiv abbindenden, mineralischen Dichtungsschlämme
auf die vorbeschriebene Grundierung aus
verfestigendem Verkieselungskonzentrat frisch in frisch
fachgerecht auftragen.

Materialeigenschaften:
- Druckwasserdicht
- Hoher Sulfatwiderstand und niedrig wirksamer Alkaligehalt (SR/NA)
- Sehr gute Haftung zum Untergrund
- Wasserdampfdiffusionsoffen

Produktkenndaten:
- Wasseranspruch 20-21 % entspricht ca. 5,0 l / 25 kg
- Wasseraufnahmekoeffizient w24 < 0,1 kg/(m h )
- Wasserdampfdiffusionswiderstand  < 200
- Biegezugfestigkeit (28 d) ca. 6 N/mm²
- Druckfestigkeit (28 d) ca. 30 N/mm²

Verbrauch:
ca. 1,6 kg/m²/mm Schichtdicke

Angeb. Fabr.: '..........................................................'
Menge: 18,000 m²

**2.4.80 Nutverfüllung Wand-Sohlen-Anschluss**
Verfüllen der Nut zwischen Bodenplatte und aufgehender Wand mit schwindkompensiertem,
schnellabbindendem,
spannungsarm und rissfrei erhärtendem,
standfestem,
sulfatwiderstandsfähigem und
wasserundurchlässigem
mineralischem Mörtel
nach DIN EN 1504-3 R3, auf
vorbereitetem, mattfeuchtem Untergrund.

Verbrauch Nutverschluss ca. 3,0 kg/m

Angeb. Fabr.: '..........................................................'
Menge: 11,000 m

**2.4.90 Untergrundegalisierung und Fehlstellenausgleich**
Offene Fugen sowie Fehlstellen oder Ausbrüche > 5 mm
mit geeignetem mineralischen, wasserdichten
Mörtel gemäß Vorposition verschließen.

Produkteigenschaften:
Spannungsarm und rissfrei erhärtend
Sehr gute Haftung zum Untergrund
Schichtdicke einlagig bis 50 mm
Hoher Sulfatwiderstand und niedrig wirksamer Alkaligehalt (SR/NA)

Produktkenndaten:
Wasseranspruch 14-15 % entspricht 3,5-3,8 l / 25 kg
Wasseraufnahmekoeffizient w24 < 0,1 kg/(m h )
Wasserdampfdiffusion < 200
Druckfestigkeit (28 d) ca. 20 N/mm²
Frischmörtelrohdichte ca. 1,9 kg/l
Konsistenz Spachtelfähig

Verbrauch:
ca. 8,5 kg/m² bei 5 mm Schichtdicke

Angeb. Fabr.: '..........................................................'
Menge: 18,000 m²

**2.4.100 Dichtungskehle horizontal Boden-Wandanschluss**
Dichtungskehle am Boden-Wandanschluss und in allen Innenecken mit einem Radius
von ca. 4 bis 6 cm mit wasserdichtem, spannungsarmem und rissfrei erhärtendem,
mineralischem Mörtel wie in Vorpositionen beschrieben herstellen.

Produkteigenschaften:
- Spannungsarm und rissfrei erhärtend
- Gute Haftung zum Untergrund
- Schichtdicke einlagig bis 50 mm
- Hoher Sulfatwiderstand und niedrig wirksamer Alkaligehalt (SR/NA)

Produktkenndaten:
- Wasseranspruch 14-15 % entspricht 3,5-3,8 l / 25 kg
- Wasseraufnahmekoeffizient w24 < 0,1 kg/(m h )
- Wasserdampfdiffusion < 200
- Druckfestigkeit (28 d) ca. 20 N/mm²
- Frischmörtelrohdichte ca. 1,9 kg/l
- Konsistenz: Spachtelfähig

Verbrauch:
ca. 1,7 kg/m als Dichtungskehle

Angeb. Fabr.: '..........................................................'
Menge: 11,000 m

**2.4.110 Dichtungskehle vertikal Innenecken**
In den vertikalen Innenecken Dichtungskehle mit einer Schenkellänge
von ca. 2 cm aus einem wasserdichtem,
spannungsarmen und rissfrei erhärtenden
mineralischen Mörtel herstellen.

Produkteigenschaften:
- Spannungsarm und rissfrei erhärtend
- Gute Haftung zum Untergrund
- Schichtdicke einlagig bis 50 mm
- Hoher Sulfatwiderstand und niedrig wirksamer Alkaligehalt (SR/NA)

Produktkenndaten:
- Wasseranspruch 14-15 % entspricht 3,5-3,8 l / 25 kg
- Wasseraufnahmekoeffizient w24 < 0,1 kg/(m h )
- Wasserdampfdiffusion < 200
- Druckfestigkeit (28 d) ca. 20 N/mm²
- Frischmörtelrohdichte ca. 1,9 kg/l
- Konsistenz: Spachtelfähig

Verbrauch:
ca. 0,7 kg/m als Dichtungskehle mit 2 cm Schenkellänge
Menge: 4,000 m

**2.4.120 Innenabdichtung Dickbeschichtung**
Innenabdichtung auf die abzudichtenden Flächen gemäß der Wassereinwirkungsklasse W1-E "Bodenfeuchte
und nicht drückendes Wasser",
aus einer zweikomponentigen, reaktiv
abbindenden, rissüberbrückenden,
mineralischen
Dickbeschichtung fachgerecht herstellen.
Abdichtung von definierter OK Innenabdichtung bis auf die Bodenplatte (Überlappung > 20 cm) führen.
Bei einbindenden Wänden ist die Abdichtung
> 50 cm überlappend auf die Innenwand zu führen.
Mindesttrockenschichtdicke 2 mm.

Produktkenndaten:
- Wasserundurchlässigkeit geprüft bis 8 m Wassersäule
- Rissüberbrückungsfähigkeit > 3 mm
- Wasserdampfdiffusionswiderstandszahl = 1755
- 1 bar druckwasserdicht nach 18 Std. (bei 5°C und 90% r.F.)
- Radondicht

Verbrauch:
ca. 2,2 kg/m² bei 2 mm Trockenschichtdicke

Angeb. Fabr.: '..........................................................'
Menge: 18,000 m²

**2.4.130 Ausgleichsputz Innenabdichtungsbereich**
Auf die abgedichteten Innenwandoberflächen gemäß DIN 18202 einen systemeigenen Innenputz als flächigen Untergrundausgleich und -angleich
liefern,
fachgerecht aufbringen und
Unebenheiten bis zum Erreichen einer flächenbündigen Oberfläche ausgleichen.

Dicke ca. 10-30 mm

Angeb. Fabr.: '...........................................................'
Menge: 18,000 m²

**2.4.140 Zweifacher Wandanstrich mit Silikatfarbe PGI NAK2**
Liefern und Auftragen eines zweifachen Anstrichsystems auf vorbereiteten Wandflächen
mit systemeigener, rissüberbrückender,
wasserdampfoffener,
kapillaraktiver und
weichmacherfreier Dispersionssilikatfarbe als
Grund- und Schlussbeschichtung durch
Streichen, Rollen oder Spritzen.

Eigenschaften:
- Hoch wasserdampfdurchlässig
- schimmelpilzhemmend
- lösemittel- und weichmacherfrei
- Deckvermögen 1
- Nassabriebklasse 2 (scheuerbeständig)
- Kontrastverhältnis 1 bei 6m² / ltr.

Farbton der Preisgruppe I.

Produktkenndaten:
- Dichte (20 °C) 1,48 kg/l
- Wasserdampfdurchlässigkeit s < 0,01 m
- Maximale Korngröße: fein (<100)

Verbrauch:
ca. 0,15 l/m² je Arbeitsgang

Angeb. Fabr.: '..........................................................'
Menge: 40,000 m²

### Bereich 3 REGIE

#### Abschnitt 3.1 Stundenlohnarbeiten

*Hinweis*
Unvorhersehbare, für das Gesamtwerk jedoch erforderliche Stundenlohnarbeiten, nach ausdrücklicher Anordnung durch die Bauleitung.

Über sämtliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**3.1.10 Facharbeiterstunden**
*** Stundenlohnarbeiten
Stunden eines Facharbeiters, einschließlich aller Zuschläge.
Menge: 2,000 Std

**3.1.20 Helferstunden**
*** Stundenlohnarbeiten
Stunden eines Helfers, einschließlich aller Zuschläge.
Menge: 2,000 Std
